# Terminal protector, referencia 39098200 de Pemsa. DN12

- Propiedad del archivo: CONSTRUNARIO
- Formato: FIEBDC-3/2012
- Programa: Construnario Versión 3.51
- Fecha de los precios: 31/10/2023
- Divisa: EUR

**PEM39098200** u Terminal protector, referencia 39098200 de Pemsa. DN12
Precio: 0.70
Terminal protector, referencia 39098200 de Pemsa. DN12 Código EAN: 8431927025616 Código ETIM 8.0: EC000519
