# Terminal protector, referencia 39098400 de Pemsa. DN17

- Propiedad del archivo: CONSTRUNARIO
- Formato: FIEBDC-3/2012
- Programa: Construnario Versión 3.51
- Fecha de los precios: 31/10/2023
- Divisa: EUR

**PEM39098400** u Terminal protector, referencia 39098400 de Pemsa. DN17
Precio: 0.75
Terminal protector, referencia 39098400 de Pemsa. DN17 Código EAN: 8431927025623 Código ETIM 8.0: EC000519
