# Terminal protector, referencia 39098500 de Pemsa. DN23

- Propiedad del archivo: CONSTRUNARIO
- Formato: FIEBDC-3/2012
- Programa: Construnario Versión 3.51
- Fecha de los precios: 31/10/2023
- Divisa: EUR

**PEM39098500** u Terminal protector, referencia 39098500 de Pemsa. DN23
Precio: 1.37
Terminal protector, referencia 39098500 de Pemsa. DN23 Código EAN: 8431927025630 Código ETIM 8.0: EC000519
