# Terminal protector, referencia 39098600 de Pemsa. DN29

- Propiedad del archivo: CONSTRUNARIO
- Formato: FIEBDC-3/2012
- Programa: Construnario Versión 3.51
- Fecha de los precios: 31/10/2023
- Divisa: EUR

**PEM39098600** u Terminal protector, referencia 39098600 de Pemsa. DN29
Precio: 1.71
Terminal protector, referencia 39098600 de Pemsa. DN29 Código EAN: 8431927025647 Código ETIM 8.0: EC000519
