# Terminal protector, referencia 39098800 de Pemsa. DN48

- Propiedad del archivo: CONSTRUNARIO
- Formato: FIEBDC-3/2012
- Programa: Construnario Versión 3.51
- Fecha de los precios: 31/10/2023
- Divisa: EUR

**PEM39098800** u Terminal protector, referencia 39098800 de Pemsa. DN48
Precio: 3.55
Terminal protector, referencia 39098800 de Pemsa. DN48 Código EAN: 8431927025661 Código ETIM 8.0: EC000519
