# Tapón TPM metálico roscado, referencia 44010042 de Pemsa. PG42

- Propiedad del archivo: CONSTRUNARIO
- Formato: FIEBDC-3/2012
- Programa: Construnario Versión 3.51
- Fecha de los precios: 31/10/2023
- Divisa: EUR

**PEM44010042** u Tapón TPM metálico roscado, referencia 44010042 de Pemsa. PG42
Precio: 19.58
Tapón TPM metálico roscado con un índice de IP68 con junta tórica incluida según EN 60529. Disponible en rosca métrica de M12 a M63 y rosca PG 7 a PG48. Fabricada en latón niquelado. Código EAN: 8431927006110 Código ETIM 8.0: EC000032
