# Manguito roscado de acero, referencia 55004040 de Pemsa. M40. Protección: EZ

- Propiedad del archivo: CONSTRUNARIO
- Formato: FIEBDC-3/2012
- Programa: Construnario Versión 3.51
- Fecha de los precios: 31/10/2023
- Divisa: EUR

**PEM55004040** u Manguito roscado de acero, referencia 55004040 de Pemsa. M40. Protección: EZ
Precio: 4.25
Manguito roscado de acero con sistema de protección EZ, para la conexión de tubos RR en instalaciones que requieran elevadas prestaciones mecánicas y una resistencia media a la corrosión. Índice de protección IP54. Marcado N de Aenor conforme a norma IEC 61386. Código EAN: 8431927026804 Código ETIM 8.0: EC000939
