# Clip de fijación de poliamida 6 en color gris (RAL 7035), referencia 55023016 de Pemsa. DN16

- Propiedad del archivo: CONSTRUNARIO
- Formato: FIEBDC-3/2012
- Programa: Construnario Versión 3.51
- Fecha de los precios: 31/10/2023
- Divisa: EUR

**PEM55023016** u Clip de fijación de poliamida 6 en color gris (RAL 7035), referencia 55023016 de Pemsa. DN16
Precio: 0.34
Clip de fijación de poliamida 6 en color gris (RAL 7035) para tubos rígidos y corrugados libres de halógenos y PVC. Accesorio para el montaje con fijación del tubo mediante presión. Disponible en diversos tamaños. Código EAN: 8431927091697 Código ETIM 8.0: EC000368
