# Clip de fijación de poliamida 6 en color gris (RAL 7040), referencia 55023032 de Pemsa. DN40

- Propiedad del archivo: CONSTRUNARIO
- Formato: FIEBDC-3/2012
- Programa: Construnario Versión 3.51
- Fecha de los precios: 31/10/2023
- Divisa: EUR

**PEM55023040** u Clip de fijación de poliamida 6 en color gris (RAL 7040), referencia 55023032 de Pemsa. DN40
Precio: 0.98
Clip de fijación de poliamida 6 en color gris (RAL 7035) para tubos rígidos y corrugados libres de halógenos y PVC. Accesorio para el montaje con fijación del tubo mediante presión. Disponible en diversos tamaños. Código EAN: 8431927091802 Código ETIM 8.0: EC000368
