# Clip presión de poliamida 6 en color gris (RAL 7035), referencia 55024012 de Pemsa. DN12/20

- Propiedad del archivo: CONSTRUNARIO
- Formato: FIEBDC-3/2012
- Programa: Construnario Versión 3.51
- Fecha de los precios: 31/10/2023
- Divisa: EUR

**PEM55024012** u Clip presión de poliamida 6 en color gris (RAL 7035), referencia 55024012 de Pemsa. DN12/20
Precio: 0.87
Clip presión de poliamida 6 en color gris (RAL 7035) para tubos rígidos y corrugados libres de halógenos y PVC. Accesorio para el montaje del tubo mediante cierre de seguridad. Disponible en diversos tamaños. Código EAN: 8431927091734 Código ETIM 8.0: EC002320
