# Clip de fijación de tubo tipo brida de poliamida 6, referencia 55120032 de Pemsa. DN8/32,gris

- Propiedad del archivo: CONSTRUNARIO
- Formato: FIEBDC-3/2012
- Programa: Construnario Versión 3.51
- Fecha de los precios: 31/10/2023
- Divisa: EUR

**PEM55120032** u Clip de fijación de tubo tipo brida de poliamida 6, referencia 55120032 de Pemsa. DN8/32,gris
Precio: 0.72
Clip de fijación de tubo tipo brida de poliamida 6 en color gris (RAL 7035) para tubos rígidos y corrugados libres de halógenos y PVC. Accesorio para el montaje y sujeción de tubos rígidos y corrugados. Disponible en dos medidas válidas para varios diámetros de tubo. Código EAN: 8431927091772 Código ETIM 8.0: EC000368
