# Bandeja de rejilla de acero, referencia 60226200 de la gama Rejiband de Pemsa. 150x200. Sistema de protección: Bycro

- Propiedad del archivo: CONSTRUNARIO
- Formato: FIEBDC-3/2012
- Programa: Construnario Versión 3.51
- Fecha de los precios: 31/10/2023
- Divisa: EUR

**PEM60226200** m Bandeja de rejilla de acero, referencia 60226200 de la gama Rejiband de Pemsa. 150x200. Sistema de protección: Bycro
Precio: 108.74
Bandeja de rejilla de acero de 150 mm de altura, con protección superficial, o inoxidable AISI 304 o 316L con borde de seguridad para soporte y conducción de cables. Ala de alto 150 mm, ancho 200 mm, longitud de 3 metros. Con sistema de protección BC Código EAN: 8431927106124 Código ETIM 8.0: EC000853
