# Bandeja de rejilla en acero, referencia 60513400 de la gama Rejiband Rapide de Pemsa. 100x400. Potección: EZ

- Propiedad del archivo: CONSTRUNARIO
- Formato: FIEBDC-3/2012
- Programa: Construnario Versión 3.51
- Fecha de los precios: 31/10/2023
- Divisa: EUR

**PEM60513400** m Bandeja de rejilla en acero, referencia 60513400 de la gama Rejiband Rapide de Pemsa. 100x400. Potección: EZ
Precio: 92.98
Bandeja de rejilla fabricada en acero con sistema Click de unión rápida y borde de seguridad redondeado para soporte y conducción de cables. Ala de alto 100 mm, ancho 400 mm. La bandeja portacables Rejiband® Rapide está compuesta de varillas electrosoldadas en malla que proporcionan una gran resistencia y elasticidad. La facilidad en el montaje, gracias a su flexibilidad y a su sistema click de unión rápida, permite la unión entre tramos de bandejas sin necesidad de tornillos, lo que supone un ahorro en material y en coste de mano de obra. Fabricada según normativa internacional IEC 61537. Se distribuye en diversos tamaños y en varios sistemas de protección. Con sistema de protección EZ Código EAN: 8431927094971 Código ETIM 8.0: EC000853
