# Soporte con perfil omega S-Plus, referencia 62021154 de Pemsa. Ancho: 150. Protección: PG

- Propiedad del archivo: CONSTRUNARIO
- Formato: FIEBDC-3/2012
- Programa: Construnario Versión 3.51
- Fecha de los precios: 31/10/2023
- Divisa: EUR

**PEM62021154** u Soporte con perfil omega S-Plus, referencia 62021154 de Pemsa. Ancho: 150. Protección: PG
Precio: 14.98
Soporte con perfil omega y sistema universal de conexión para bandejas Rejiband® y Pemsaband® en montajes a pared, pared sobre rail o montajes a techo. Ancho 150 mm. Sistema click de fijación. Fabricado en acero y disponible para anchos de 100, 150, 200, 300 y 400 mm y en diversos Sistemas de protección. Con sistema de protección PG Código EAN: 8431927045362 Código ETIM 8.0: EC000022
