# Péndulo de perfil omega S-Plus, referencia 62051404 de Pemsa. Ancho: 400. Protección: I304

- Propiedad del archivo: CONSTRUNARIO
- Formato: FIEBDC-3/2012
- Programa: Construnario Versión 3.51
- Fecha de los precios: 31/10/2023
- Divisa: EUR

**PEM62051404** u Péndulo de perfil omega S-Plus, referencia 62051404 de Pemsa. Ancho: 400. Protección: I304
Precio: 101.32
Péndulo de perfil omega con topes de seguridad para el montaje a techo de bandejas Rejiband® con sistema click y bandejas Pemsaband® con fijaciones. Ancho 400 mm. Sistema de fijación a techo que permite configurar diferentes estructuras de forma individual o con ayuda del soporte omega SPLUS. Disponible en longitudes de 300, 400, 500 y 600 mm. Fabricado en acero en diversos Sistemas de protección. Con sistema de protección INOX, Acabado Acero Inoxidable AISI 304 Código EAN: 8431927078261 Código ETIM 8.0: EC001003
