# Soporte con perfil omega S-Plus, referencia 62061104 de Pemsa. Ancho: 100. Protección: I316L

- Propiedad del archivo: CONSTRUNARIO
- Formato: FIEBDC-3/2012
- Programa: Construnario Versión 3.51
- Fecha de los precios: 31/10/2023
- Divisa: EUR

**PEM62061104** u Soporte con perfil omega S-Plus, referencia 62061104 de Pemsa. Ancho: 100. Protección: I316L
Precio: 58.82
Soporte con perfil omega y sistema universal de conexión para bandejas Rejiband® y Pemsaband® en montajes a pared, pared sobre rail o montajes a techo. Ancho 100 mm. Sistema click de fijación. Fabricado en acero y disponible para anchos de 100, 150, 200, 300 y 400 mm y en diversos Sistemas de protección. Con sistema de protección INOX, Acabado Acero Inoxidable AISI 316L Código EAN: 8431927045591 Código ETIM 8.0: EC000022
