# Mosquetón, referencia 62305430 de la gama Rejiband de Pemsa. KG: 50. Largo: 300 mm. Protección: EZ

- Propiedad del archivo: CONSTRUNARIO
- Formato: FIEBDC-3/2012
- Programa: Construnario Versión 3.51
- Fecha de los precios: 31/10/2023
- Divisa: EUR

**PEM62305430** u Mosquetón, referencia 62305430 de la gama Rejiband de Pemsa. KG: 50. Largo: 300 mm. Protección: EZ
Precio: 6.54
Sistema de suspensión por cable para bandejas de rejilla Rejiband® u otros elementos. Este tipo de elemento de suspensión de Spiderband® se fija a la varilla de la bandeja mediante un mosquetón a cada ala de la bandeja, sin necesidad de tornillos y con una carga máxima admisible de 50 kg. Fabricada en acero, con sistema de protección EZ y disponible en longitudes de 300 y 460 mm. Código EAN: 8431927094155 Código ETIM 8.0: EC011590
