# Fijación metálica para montaje a techo o pared, referencia 67010052 de la gama Rejitech de Pemsa. Protección: EZ

- Propiedad del archivo: CONSTRUNARIO
- Formato: FIEBDC-3/2012
- Programa: Construnario Versión 3.51
- Fecha de los precios: 31/10/2023
- Divisa: EUR

**PEM67010052** u Fijación metálica para montaje a techo o pared, referencia 67010052 de la gama Rejitech de Pemsa. Protección: EZ
Precio: 3.13
Fijación metálica para montaje a techo o pared de la bandeja metálica Rejitech® G+ y Rejitech® sin necesidad de tornillos, fabricada en diferentes Sistemas de protección. Con sistema de protección EZ Código EAN: 8431927015839 Código ETIM 8.0: EC001003
