# Soporte para la conexión de caja de derivación, referencia 67020041 de la gama Rejitech de Pemsa. Perotecció: Bycro

- Propiedad del archivo: CONSTRUNARIO
- Formato: FIEBDC-3/2012
- Programa: Construnario Versión 3.51
- Fecha de los precios: 31/10/2023
- Divisa: EUR

**PEM67020041** u Soporte para la conexión de caja de derivación, referencia 67020041 de la gama Rejitech de Pemsa. Perotecció: Bycro
Precio: 56.81
Soporte para la conexión de una caja de derivación y/o empalme de forma cómoda y sencilla sin tornillo a la bandeja de rejilla Rejitech®, con sistema click. Fabricado en acero en Sistema de protección BC. Código EAN: 8431927008763 Código ETIM 8.0: EC001004
