# Conjunto péndulo/grapa viga, referencia 67020048 de Pemsa. Protección: EZ

- Propiedad del archivo: CONSTRUNARIO
- Formato: FIEBDC-3/2012
- Programa: Construnario Versión 3.51
- Fecha de los precios: 31/10/2023
- Divisa: EUR

**PEM67020048** u Conjunto péndulo/grapa viga, referencia 67020048 de Pemsa. Protección: EZ
Precio: 75.14
Pieza metálica para montaje a viga con diferentes posiciones y ángulos para bandejas de rejilla Rejiband® y bandejas de chapa Pemsaband®. Fabricada en acero y diversos Sistemas de protección. Con sistema de protección EZ Código EAN: 8431927014672 Código ETIM 8.0: EC000474
