# Fijación metálica para montaje a techo o pared, referencia 67020052 de la gama Rejitech de Pemsa. Protección: Bycro

- Propiedad del archivo: CONSTRUNARIO
- Formato: FIEBDC-3/2012
- Programa: Construnario Versión 3.51
- Fecha de los precios: 31/10/2023
- Divisa: EUR

**PEM67020052** u Fijación metálica para montaje a techo o pared, referencia 67020052 de la gama Rejitech de Pemsa. Protección: Bycro
Precio: 4.51
Fijación metálica para montaje a techo o pared de la bandeja metálica Rejitech® G+ y Rejitech® sin necesidad de tornillos, fabricada en diferentes Sistemas de protección. Con sistema de protección BC Código EAN: 8431927008831 Código ETIM 8.0: EC001003
