# Pieza de unión para tramos de bandeja de chapa, referencia 71030400 de Pemsa. Ancho: 400. Protección: GC

- Propiedad del archivo: CONSTRUNARIO
- Formato: FIEBDC-3/2012
- Programa: Construnario Versión 3.51
- Fecha de los precios: 31/10/2023
- Divisa: EUR

**PEM71030400** u Pieza de unión para tramos de bandeja de chapa, referencia 71030400 de Pemsa. Ancho: 400. Protección: GC
Precio: 44.37
Pieza de unión para tramos de bandeja de chapa Pemsaband® valida para anchos de 300, 400, 500 y 600 mm, aportando la rigidez necesaria en la unión. Ancho 400 mm. Fabricada en acero y Sistema de protección GC o PG y en acero AISI 304 y AISI 316L. Código EAN: 8431927010421 Código ETIM 8.0: EC002413
