# Tapa metálica para la protección de la derivación click, referencia 73023060 de Pemsa. Ancho: 060. Protección: PG

- Propiedad del archivo: CONSTRUNARIO
- Formato: FIEBDC-3/2012
- Programa: Construnario Versión 3.51
- Fecha de los precios: 31/10/2023
- Divisa: EUR

**PEM73023060** u Tapa metálica para la protección de la derivación click, referencia 73023060 de Pemsa. Ancho: 060. Protección: PG
Precio: 24.34
Tapa metálica para la protección de la derivación click. Ancho 60 mm. Dispone de sistema de montaje por presión. Fabricada en acero y disponible en diversos tamaños y Sistemas de protección. Con sistema de protección PG Código EAN: 8431927045003 Código ETIM 8.0: EC002401
