# Tapa ciega recta, referencia 73051060 de Pemsa. 60x3 m. Protección: Inox I304

- Propiedad del archivo: CONSTRUNARIO
- Formato: FIEBDC-3/2012
- Programa: Construnario Versión 3.51
- Fecha de los precios: 31/10/2023
- Divisa: EUR

**PEM73051060** u Tapa ciega recta, referencia 73051060 de Pemsa. 60x3 m. Protección: Inox I304
Precio: 66.77
Tapa ciega recta metálica destinada a cubrir los tramos rectos de las bandejas metálicas de rejilla Rejiband®, de chapa Pemsaband® o Inducanal® y de escalera Megaband® consiguiendo mantener a salvo para protección del cableado. Ancho 60 mm. Montaje a presión (sin tornillos ni fijaciones). La tapa permanece fija, incluso en posición vertical. Dispone en el extremo de una prolongación de solape que mejora el acoplamiento y estanqueidad de dos tramos rectos de tapa. Fabricada en acero, disponible en diversos Sistemas de protección y tamaños. Con sistema de protección INOX, Acabado Acero Inoxidable AISI 304 Código EAN: 8431927078421 Código ETIM 8.0: EC002403
