# Soporte de suspensión lateral, referencia 82003263 de Pemsa. Protección: CU

- Propiedad del archivo: CONSTRUNARIO
- Formato: FIEBDC-3/2012
- Programa: Construnario Versión 3.51
- Fecha de los precios: 31/10/2023
- Divisa: EUR

**PEM82003263** u Soporte de suspensión lateral, referencia 82003263 de Pemsa. Protección: CU
Precio: 9.51
Soporte de suspensión lateral para la instalación a techo de bandejas de rejilla Rejiband® SAFECu con varillas roscadas M8, con anchos de 100 a 600 mm. Montaje rápido gracias al sistema Click de conexión sin tornillos. Fabricado en acero con sistema de protección CU. Código EAN: 8431927115645 Código ETIM 8.0: EC000896
