# Cinta helicoidal para la envoltura y protección del cableado, referencia 91011030 de Pemsa. (3/12), blanco

- Propiedad del archivo: CONSTRUNARIO
- Formato: FIEBDC-3/2012
- Programa: Construnario Versión 3.51
- Fecha de los precios: 31/10/2023
- Divisa: EUR

**PEM91011030** u Cinta helicoidal para la envoltura y protección del cableado, referencia 91011030 de Pemsa. (3/12), blanco
Precio: 0.75
Cinta helicoidal para la envoltura y protección del cableado. Disponible en diversas medidas. Fabricada en polietileno, color blanco RAL 9010 o color negro RAL 7021. Código EAN: 8431927012210 Código ETIM 8.0: EC002604
