# Grupo electrógeno monofásico modelo GH2-10000M de Tecnoplus. Monofásico 230V

- Propiedad del archivo: CONSTRUNARIO
- Formato: FIEBDC-3/2012
- Programa: Construnario Versión 3.51
- Fecha de los precios: 31/10/2023
- Divisa: EUR

**GH210000M** u Grupo electrógeno monofásico modelo GH2-10000M de Tecnoplus. Monofásico 230V
Potencia máxima 12,5 kVA Voltaje Monofásico 230V Tipo Arranque eléctrico RPM - Frecuencia 3000 rpm - 50 Hz Factor de potencia potencia 0,8
