# Campana extractora modelo Alsace 600 mm de Thermes. Blanco. Con motor

- Propiedad del archivo: CONSTRUNARIO
- Formato: FIEBDC-3/2012
- Programa: Construnario Versión 3.51
- Fecha de los precios: 31/10/2023
- Divisa: EUR

**ALSACE** u Campana extractora modelo Alsace 600 mm de Thermes. Blanco. Con motor
Thermex Alsace 60 cm en blanco es una campana eficiente y silenciosa para instalar en armario. El motor Eco incorporado garantiza un nivel de ruido ultra bajo para una máxima comodidad en la cocina. El elegante panel táctil de vidrio simplifica la operación.
