# Caldera de pie a gasóleo de tiro natural o tiro forzado modelo Eurofell de Tifell

- Propiedad del archivo: CONSTRUNARIO
- Formato: FIEBDC-3/2012
- Programa: Construnario Versión 3.51
- Fecha de los precios: 31/10/2023
- Divisa: EUR

**EUROFELL** u Caldera de pie a gasóleo de tiro natural o tiro forzado modelo Eurofell de Tifell
Cámara de combustión en hierro fundido. Modelos TV: Acumulador vitrificado [100 l]. Ánodo de magnesio simpletest. Modelos TI-A:Acumulador de acero inoxidable AISI 316 [100 l]. Ánodo de magnesio simpletest Modelos TI:Acumulador de acero inoxidable AISI 316 [100 l]. Ánodo electrónico. Sistema antilegionela [Modelos AS y T]. Plan Óptima Tiro natural o tiro forzado. Autodiagnosis. Sistema antibloqueo de las bombas. Sistema antihielo. Conexión para regulación climática. Toma para la recirculación de ACS [Modelos T]
