# Caldera mural a gas de condensación modelo Ecomax de Tifell

- Propiedad del archivo: CONSTRUNARIO
- Formato: FIEBDC-3/2012
- Programa: Construnario Versión 3.51
- Fecha de los precios: 31/10/2023
- Divisa: EUR

**ECOMAX** u Caldera mural a gas de condensación modelo Ecomax de Tifell
Cámara de combustión en acero inoxidable. Cámara estanca [doble flujo o concéntrico]. Posibilidad de trabajar a baja temperatura para para suelo radiante [máximo 100 m2]. Encendido electrónico. Modulación continúa en calefacción y ACS. Autodiagnosis. Sistema antibloqueo de la bomba Sistema antibloqueo de la válvula de tres vías. Sistema antihielo. Sistema de combustión de premezcla. Regulación climática. Sistema de combustión de bajo NOx. Longitud máxima de los conductos de evacuación y aspiración: 50 m [con tubos separados D=80]. Clase NOx: 5 [Según EN 297]. Rendimiento: 107% [Pn = 30%]
