# Secamanos automático en acero inoxidable de Timblau

- Propiedad del archivo: CONSTRUNARIO
- Formato: FIEBDC-3/2012
- Programa: Construnario Versión 3.51
- Fecha de los precios: 31/10/2023
- Divisa: EUR

**TIM021080** u Secamanos automático en acero inoxidable de Timblau
Secamanos automático en acero inox.,funcionamiento por sensor, potencia 1650 W.acabado Brillo
