# Lavaojos mural en acero pintado de Timblau

- Propiedad del archivo: CONSTRUNARIO
- Formato: FIEBDC-3/2012
- Programa: Construnario Versión 3.51
- Fecha de los precios: 31/10/2023
- Divisa: EUR

**TIMAA10** u Lavaojos mural en acero pintado de Timblau
Lavaojos de emergencia para pared. Incorpora un compensador automático del flujo que asegura un flujo constante aún cuando se producen variaciones en la red. La poza fabricada en Cycolac es resistente a la corrosión. Dispone de una válvula de fácil apertura que al accionarse deja el flujo permanentemente abierto. El agua sale con una presión suave adecuada para los ojos. Material: PEHD y tubería en acero galvanizado.
