# Canal para cable modelo 407 60 de Fenoplástica. Con cubierta

- Propiedad del archivo: CONSTRUNARIO
- Formato: FIEBDC-3/2012
- Programa: Construnario Versión 3.51
- Fecha de los precios: 03/11/2023
- Divisa: EUR

**40760FEN** m Canal para cable modelo 407 60 de Fenoplástica. Con cubierta
Nivel resistenc. dieléctrica 270kw/cm Resistencia a los ácidos y a rayos ultravioletas, Al vapor químico Grado de protección IP40/IK07 Certificaciones CE, VDE Garantía 2 años Dimensiones 40 x 60 x 2000 mm Material P.V.C ranurado Otros Con cubierta Unidades por caja 40m. Contenido de la caja 20 tramos de 2m.
