# Convector eléctrico independiente con termorregulador capilar sensible, modelo CN04 050 MIS F de Tesy

- Propiedad del archivo: CONSTRUNARIO
- Formato: FIEBDC-3/2012
- Programa: Construnario Versión 3.51
- Fecha de los precios: 03/11/2023
- Divisa: EUR

**CN04050MISF** u Convector eléctrico independiente con termorregulador capilar sensible, modelo CN04 050 MIS F de Tesy
Óptima convección. Consumo energético del 14%. Rango de temperatura del termostato capilar de precisión (± 1 ° C) 7-40 ° C (los valores se indican: 1 a 6). Opción de instalación en el baño - Protección IP24 contra salpicaduras. Protección anticongelación, fiad a 7 ° C. Protección contra el volcán. Protección contra el sobrecalentamiento. Interruptor con protector de tapa. Construcción de metal sólido. Interruptor de instalación.
