# Tubo flexible forrado libre de halógenos de Tupersa. Resistencia a la compresión: >320 Newton

- Propiedad del archivo: CONSTRUNARIO
- Formato: FIEBDC-3/2012
- Programa: Construnario Versión 3.51
- Fecha de los precios: 06/11/2023
- Divisa: EUR

**FLEXLIHAL** m Tubo flexible forrado libre de halógenos de Tupersa. Resistencia a la compresión: >320 Newton
CÓDIGO DE CLASIFICACIÓN 2322 RESISTENCIA A LA COMPRESIÓN 320Nw (Transversalmente elástico) RESISTENCIA AL IMPACTO 2 Julios (caída libre a -5ºC) RESISTENCIA AL CURVADO curvables PROPIEDADES ELÉCTRICAS Aislante Rigidez dieléctrica Mayor de 2Kv (a 50 Hz) Resistencia al aislamiento Mayor de 100 megaohmnios a 500V RESISTENCIA A LA PROPAGACIÓN DE LA LLAMA No propagador de la llama COLORES Gris claro CARACTERÍSTICAS DE INSTALACIÓN Se realizará según instrucciones del REBT CUMPLE NORMAS UNE-EN 61386-1 y UNE-EN 61386-22. Recomendado para locales de pública concurrencia Tipo 20 25 32 40
