# Tubo Precableado-tp Coaxial (aluminio y cobre) de Tupersa. Resistencia a la compresión: 750 Newton

- Propiedad del archivo: CONSTRUNARIO
- Formato: FIEBDC-3/2012
- Programa: Construnario Versión 3.51
- Fecha de los precios: 06/11/2023
- Divisa: EUR

**PRETPCOAXI** m Tubo Precableado-tp Coaxial (aluminio y cobre) de Tupersa. Resistencia a la compresión: 750 Newton
CÓDIGO DE CLASIFICACIÓN3422 TIPO DE TUBO Anidur RESISTENCIA A LA COMPRESIÓN 750Nw (Transversalmente elástico) RESISTENCIA AL IMPACTO 6 Julios (Caída libre a -5ºC) RESISTENCIA AL CURVADO Curvables / Transversalmente elástico PROPIEDADES ELÉCTRICAS Aislante Rigidez dieléctrica Mayor de 2KV (a 50 Hz) Resistencia al aislamiento Mayor de 100 megaohmios a 500V RESISTENCIA A LA PROPAGACIÓN DE LA LLAMA No propagador de la llama COLORES Verde CARACTERÍSTICAS DE INSTALACIÓN Se realizará según instrucciones del REBT CUMPLE NORMASUNE-EN 61386-1 y UNE-EN 61386-22
