# Llave de escuadra para contador palanca de Pareta

- Propiedad del archivo: CONSTRUNARIO
- Formato: FIEBDC-3/2012
- Programa: Construnario Versión 3.51
- Fecha de los precios: 06/11/2023
- Divisa: EUR

**ESCUCONTPAL** u Llave de escuadra para contador palanca de Pareta
Llave para gas paso escuadra con roscas Macho-Hembra (tuerca loca) y mando tipo palanca. EN-331 y UNE-60718 / Certificado N Aenor y Marca CE. Para instalar directamente al contador de gas según UNE-60670.
