# Válvula de retención con eje mecánico de Pareta

- Propiedad del archivo: CONSTRUNARIO
- Formato: FIEBDC-3/2012
- Programa: Construnario Versión 3.51
- Fecha de los precios: 06/11/2023
- Divisa: EUR

**VALRETEJEME** u Válvula de retención con eje mecánico de Pareta
Válvula latón anti-retorno con eje metálico, diseñada para permitir el paso del fluido o gas en una sola dirección tal como indica la flecha marcada en el cuerpo. De esta forma evita el retroceso del mismo, impidiendo golpes de ariete y sobrepresiones. Aplicaciones: Instalaciones de fontanería en general, calefacción, instalaciones de gas natural y de GLP.
