# Luminaria LED FPL Oval de Roblan. IP66

- Propiedad del archivo: CONSTRUNARIO
- Formato: FIEBDC-3/2012
- Programa: Construnario Versión 3.51
- Fecha de los precios: 06/11/2023
- Divisa: EUR

**LEDFPLFO8WF** u Luminaria LED FPL Oval de Roblan. IP66
Protección. Protection (IP) IP66 Clase de Aislamiento II Grado de Protección IK IK08 Medidas producto (mm) Largo: 200 Ancho: 100 Altura: 290 Información Eléctrica Vatios (W) 8 W Ahorro Energético 60% Voltaje 200-240 V Frecuencia 50/60 Factor potencia >0.5 Regulable no Efecto Stroboscópico EF007694 Fuente de alimentación Voltaje Entrada 200-240
