# Dowlight Adjustable Square Panel de Roblan. IP 20

- Propiedad del archivo: CONSTRUNARIO
- Formato: FIEBDC-3/2012
- Programa: Construnario Versión 3.51
- Fecha de los precios: 06/11/2023
- Divisa: EUR

**AJPANELS20C** u Dowlight Adjustable Square Panel de Roblan. IP 20
Características generales Protección. Protection (IP) IP20 Medidas producto (mm) Ancho: 230 Altura: 22 Ø: 230 Información Eléctrica Vatios (W) 20 W Potencia en modo encendido de fuente de luz 20W Ahorro Energético 89% Voltaje 100-240 V Frecuencia 50 Corriente 0.092 A Factor potencia >0.9 Regulable no Efecto Stroboscópico EF007694 Fuente de alimentación Voltaje Entrada 100-240
