# Ladrillo hueco triple de San Javier. 240x110x110

- Propiedad del archivo: CONSTRUNARIO
- Formato: FIEBDC-3/2012
- Programa: Construnario Versión 3.51
- Fecha de los precios: 06/11/2023
- Divisa: EUR

**LADHUECTR** u Ladrillo hueco triple de San Javier. 240x110x110
Pieza de arcilla cocida P HUECA NO ESTRUCTURAL (G4) CAT I R-10,0 USO PREVISTO PARA LA PIEZA: Elementos interiores con exigencias acústicas, térmicas y frente al fuego; fábricas no estructurales sustentadas; junta corriente de mortero.
