# Bovedilla de arcilla cocida decorativa lisa de San Javier

- Propiedad del archivo: CONSTRUNARIO
- Formato: FIEBDC-3/2012
- Programa: Construnario Versión 3.51
- Fecha de los precios: 06/11/2023
- Divisa: EUR

**BOVELIS** u Bovedilla de arcilla cocida decorativa lisa de San Javier
Bovedilla Arcilla Cocida Decorativa LNR clase R1 – UNE EN 15037-3 + A1 USO PREVISTO PARA LA PIEZA: Uso decorativo en forjados unidireccionales y reticulares.
