# Ventana de lamas uin2.Stil. Superficie de ventilación natural: 88%

- Propiedad del archivo: CONSTRUNARIO
- Formato: FIEBDC-3/2012
- Programa: Construnario Versión 3.51
- Fecha de los precios: 06/11/2023
- Divisa: EUR

**uin2_Stil** u Ventana de lamas uin2.Stil. Superficie de ventilación natural: 88%
Diseño minimalista Máxima transparencia Máxima superficie de ventilación natural: 88% Ventana hermética sin perfilería en sus paneles, con un discreto sistema de sujeción, lográndose un diseño totalmente acristalado, con alto grado de luminosidad y gran valor estético. Este modelo incluye el sistema de cierre hermético vertical uin2 para obtener una estanqueidad adicional en los laterales de la ventana. Su aplicación es adecuada para zonas donde no se requiere de una estanqueidad completa.
