# Bloqueos múltiples mecánicos para puertas antipánico P650 de Roto

- Propiedad del archivo: CONSTRUNARIO
- Formato: FIEBDC-3/2012
- Programa: Construnario Versión 3.51
- Fecha de los precios: 06/11/2023
- Divisa: EUR

**P650** u Bloqueos múltiples mecánicos para puertas antipánico P650 de Roto
certificados conforme a DIN EN 1125 para el empleo de puertas antipánico la función de marcha libre del cilindro garantiza una apertura segura desde el interior sin llave propiedades de marcha duradera certificada para una seguridad de funcionamiento constante
