# Detector óptico para conductos de aire, referencia AE002/OPC de Aguilera - Detectores Aguilera

- Propiedad del archivo: CONSTRUNARIO
- Formato: FIEBDC-3/2012
- Programa: Construnario Versión 3.51
- Fecha de los precios: 14/11/2023
- Divisa: EUR

**AE002OPC** u Detector óptico para conductos de aire, referencia AE002/OPC de Aguilera - Detectores Aguilera
Precio: 179.00
Equipo formado por detector óptico AE002/OP y caja metálica, provista con piloto de alarma, racor para entrada de cables y tubos sonda que toman las muestras del interior de los conductos.
