# Detector óptico de humos a 24 V (con rearme automático), referencia AE002/OPS de Aguilera - Detectores Aguilera

- Propiedad del archivo: CONSTRUNARIO
- Formato: FIEBDC-3/2012
- Programa: Construnario Versión 3.51
- Fecha de los precios: 14/11/2023
- Divisa: EUR

**AE002OPS** u Detector óptico de humos a 24 V (con rearme automático), referencia AE002/OPS de Aguilera - Detectores Aguilera
Precio: 47.00
Desarrollado y fabricado por Aguilera Electrónica según norma UNE EN54-7. Certificado por AENOR. Formado por cámara oscura, diseñada con un laberinto que permite entrar el humo pero no la luz, provista de emisor y receptor que operan según el principio de luz dispersa y un circuito con la electrónica adecuada para un correcto control. Salida para indicador de alarma remota, estabilizador de tensión y chequeo automático de funcionamiento, visible en el led luminoso el cual queda enclavado cuando entra en alarma. Montado en carcasa de ABS blanco de 105 Ø x 68 mm de alto. Consumo máximo: 180 ?A en reposo y 22 mA en alarma.
