# Detector termovelocimétrico a 24 V (con rearme automático), referencia AE085/TVS de Aguilera - Detectores Aguilera

- Propiedad del archivo: CONSTRUNARIO
- Formato: FIEBDC-3/2012
- Programa: Construnario Versión 3.51
- Fecha de los precios: 14/11/2023
- Divisa: EUR

**AE085TVS** u Detector termovelocimétrico a 24 V (con rearme automático), referencia AE085/TVS de Aguilera - Detectores Aguilera
Precio: 33.50
Diseñado y fabricado por Aguilera Electrónica según norma UNE EN54- 5. Certificado por AENOR. Da señal de alarma cuando detecta una subida brusca de temperatura o cuando la subida es muy lenta y se alcanzan lo 58 ºC. Provisto de led indicador de alarma con enclavamiento, chequeo automático de funcionamiento, estabilizador de tensión y salida automática de alarma para conectar indicadores de acción remota. Montado en carcasa de ABS blanco de 105 Ø x 45 mm de alto. Consumo: 50 ?A en reposo y 22 mA en alarma.
