# AE09/GLP - Detector de GLP-Butano a 230V - Protección contra gas Aguilera

- Propiedad del archivo: CONSTRUNARIO
- Formato: FIEBDC-3/2012
- Programa: Construnario Versión 3.51
- Fecha de los precios: 14/11/2023
- Divisa: EUR

**AE09GLP** u AE09/GLP - Detector de GLP-Butano a 230V - Protección contra gas Aguilera
Precio: 83.00
Detectan la presencia de gases tóxicos. Formado por: Fuente de alimentación con transformador encapsulado, sensor, leds de alarma y servicio, zumbador de alarma, ajuste de sensibilidad y relé encapsulado con salida libre de tensión. Montado en carcasa de ABS de 130x70x50 mm. Consumo: 5W
