# AE09/GLP-12 - Detector de GLP-Butano a 12V - Protección contra gas Aguilera

- Propiedad del archivo: CONSTRUNARIO
- Formato: FIEBDC-3/2012
- Programa: Construnario Versión 3.51
- Fecha de los precios: 14/11/2023
- Divisa: EUR

**AE09GLP-12** u AE09/GLP-12 - Detector de GLP-Butano a 12V - Protección contra gas Aguilera
Precio: 68.00
Equipos idénticos a los anteriores sin fuente de alimentación, se presentan en la misma carcasa y necesitan de alimentación externa a 12 o 24 V. Consumo máximo: 230 mA. Consumo en Reposo 178mA. Consumo en Alarma 228mA.
