# AE09/GM. Detector de metano a 230V - AE09/GM. Detector de metano a 230V Aguilera

- Propiedad del archivo: CONSTRUNARIO
- Formato: FIEBDC-3/2012
- Programa: Construnario Versión 3.51
- Fecha de los precios: 14/11/2023
- Divisa: EUR

**AE09GM** u AE09/GM. Detector de metano a 230V - AE09/GM. Detector de metano a 230V Aguilera
Precio: 82.00
Detector de metano a 230V de Aguilera Electrónica.
